# JRG - Válvula de corte de asiento inclinado, referencia 350895653 de Georg Fischer. DN 25

- Propiedad del archivo: CONSTRUNARIO
- Formato: FIEBDC-3/2012
- Programa: Construnario Versión 3.51
- Fecha de los precios: 29/01/2024
- Divisa: EUR

**350895653** u JRG - Válvula de corte de asiento inclinado, referencia 350895653 de Georg Fischer. DN 25
Libre de bolsas de agua y parte superior libre de mantenimiento, volante no ascendente con indicador óptico de posición, asiento de válvula y vástago de válvula de acero inoxidable. Temperature: max. 90°C Material: bronce, acero inoxidable, EPDM, plástico Connection: male thread
