# Aislamiento para válvulas, referencia 351616670 de Georg Fischer. d16/d20-DN 12/15

- Propiedad del archivo: CONSTRUNARIO
- Formato: FIEBDC-3/2012
- Programa: Construnario Versión 3.51
- Fecha de los precios: 29/01/2024
- Divisa: EUR

**351616670** u Aislamiento para válvulas, referencia 351616670 de Georg Fischer. d16/d20-DN 12/15
Se adapta a las válvulas JRG Sanipex MT (5222, 5262), válvulas con rosca de unión (1611, 5211, 5213, 5234, 5281, 5283, 5284) y válvulas sudoFIT (1615, 5225, 5265; eventualmente se necesitan ajustes con cuchilla cortadora) Material: Polipropileno expandido (EPP) Temperatura: máx. 110°C Conductividad térmica: 0,035 W/mK según EN 12667 Clase de material de construcción: B2 según DIN 4102 y E según EN 13501-1
