# Fuente de alimentación Hycleen Automation, referencia 351110626 de Georg Fischer

- Propiedad del archivo: CONSTRUNARIO
- Formato: FIEBDC-3/2012
- Programa: Construnario Versión 3.51
- Fecha de los precios: 29/01/2024
- Divisa: EUR

**351110626** u Fuente de alimentación Hycleen Automation, referencia 351110626 de Georg Fischer
Suministro eléctrico Hycleen Automation System cuenta con un cable desde 300m a un máximo de 500m por línea de cable Consiste en: 2m de cable para el dispositivo, juego de tornillos Necesario para longitudes de cable (a la izquierda o a la derecha) superiores a 300m
