# Sensor de temperatura PT 1000, referencia 351110661 de Georg Fischer. 1"

- Propiedad del archivo: CONSTRUNARIO
- Formato: FIEBDC-3/2012
- Programa: Construnario Versión 3.51
- Fecha de los precios: 29/01/2024
- Divisa: EUR

**351110661** u Sensor de temperatura PT 1000, referencia 351110661 de Georg Fischer. 1"
Descripción: Sensor de temperatura PT 1000 Temperature: max. 90°C Material: gunmetal Conexión: rosca macho, enchufe M8
