# Sensor de flujo, PN 16, referencia 351110772 de Georg Fischer. R 1"

- Propiedad del archivo: CONSTRUNARIO
- Formato: FIEBDC-3/2012
- Programa: Construnario Versión 3.51
- Fecha de los precios: 29/01/2024
- Divisa: EUR

**351110772** u Sensor de flujo, PN 16, referencia 351110772 de Georg Fischer. R 1"
Temperatura: max. 90°C Material: latón Conexión: rosca macho, enchufe M8
