# Válvula de drenaje JRG LegioStop latón sin plomo, referencia 350896026 de Georg Fiscjer. 1/4"

- Propiedad del archivo: CONSTRUNARIO
- Formato: FIEBDC-3/2012
- Programa: Construnario Versión 3.51
- Fecha de los precios: 29/01/2024
- Divisa: EUR

**350896026** u Válvula de drenaje JRG LegioStop latón sin plomo, referencia 350896026 de Georg Fiscjer. 1/4"
Presión nominal: PN16 Temperatura: máx. 90°C Material: latón sin plomo Conexión: rosca macho Absolutamente necesaria para eliminar las acumulaciones de aire en la válvula de asiento inclinado
