# Control de drenaje, referencia 351110763 de Georg Fischer

- Propiedad del archivo: CONSTRUNARIO
- Formato: FIEBDC-3/2012
- Programa: Construnario Versión 3.51
- Fecha de los precios: 29/01/2024
- Divisa: EUR

**351110763** Control de drenaje, referencia 351110763 de Georg Fischer
Descripción: para 9910, 9920 Conexión: enchufe M8 Consiste en: interruptor del flotador, soporte, cable y abrazaderas para cable
