# Uni Controller, referencia 351110645 de Georg Fischer

- Propiedad del archivo: CONSTRUNARIO
- Formato: FIEBDC-3/2012
- Programa: Construnario Versión 3.51
- Fecha de los precios: 29/01/2024
- Divisa: EUR

**351110645** u Uni Controller, referencia 351110645 de Georg Fischer
El Uni Controller está conectado en serie con otros Controllers del Hycleen AS. Esto permite la conexión de dos sensores 4-20 mA (sensores externos del Hycleen AS o sensores de otros fabricantes) así como la conexión de los actuadores vía a 24V/230V salida del relé, y/o a 4/20mA señal IN/OUT. La programación se hace a través de los masters. Temperatura: temperatura ambiente 0-45ºC Materia prima: Plástico Conexión: 2xM12, 2xM8 para sensores externos, 1X M12 4-20mA IN/OUT, 1xRD 24 (24V/230V relé)
