# Licencia de enlace BMS BACnet IP, referencia 351110791 de Georg Fischer

- Propiedad del archivo: CONSTRUNARIO
- Formato: FIEBDC-3/2012
- Programa: Construnario VersiĆ³n 3.51
- Fecha de los precios: 29/01/2024
- Divisa: EUR

**351110791** u Licencia de enlace BMS BACnet IP, referencia 351110791 de Georg Fischer
Interfaz para la comunicaciĆ³n de datos
