# Acceso remoto Hycleen Connect, referencia 351110795 de Georg Fischer

- Propiedad del archivo: CONSTRUNARIO
- Formato: FIEBDC-3/2012
- Programa: Construnario Versión 3.51
- Fecha de los precios: 29/01/2024
- Divisa: EUR

**351110795** u Acceso remoto Hycleen Connect, referencia 351110795 de Georg Fischer
Precio a consultar. Acceso remoto basado en la nube para el monitoreo y control digital de su instalación de agua potable. Monitoreo remoto. Acceso remoto. Alarma. Gestor de activos. Gestión de datos. Registre su Hycleen Master en línea en connect.gfps.com y compre su suscripción de acceso remoto a Hycleen Connect. Hycleen Connect es un servicio de suscripción que se ejecuta con una tarifa mensual. La conexión a Internet de Hycleen Master a la nube debe ser proporcionada por el usuario.
