# Juego de juntas JRGUMAT, referencia 350760510 de Georg Fischer. DN15

- Propiedad del archivo: CONSTRUNARIO
- Formato: FIEBDC-3/2012
- Programa: Construnario VersiĆ³n 3.51
- Fecha de los precios: 29/01/2024
- Divisa: EUR

**350760510** u Juego de juntas JRGUMAT, referencia 350760510 de Georg Fischer. DN15
Material: AFM34
