# Juego de juntas JRGUMAT, referencia 350760410 de Georg Fischer. DN20

- Propiedad del archivo: CONSTRUNARIO
- Formato: FIEBDC-3/2012
- Programa: Construnario VersiĆ³n 3.51
- Fecha de los precios: 29/01/2024
- Divisa: EUR

**350760410** u Juego de juntas JRGUMAT, referencia 350760410 de Georg Fischer. DN20
Material: AFM34
