# Juego de juntas JRGUMAT, referencia 350760210 de Georg Fischer. DN32

- Propiedad del archivo: CONSTRUNARIO
- Formato: FIEBDC-3/2012
- Programa: Construnario VersiĆ³n 3.51
- Fecha de los precios: 29/01/2024
- Divisa: EUR

**350760210** u Juego de juntas JRGUMAT, referencia 350760210 de Georg Fischer. DN32
Material: AFM34
