# Juego de juntas JRGUMAT, referencia 3507605010 de Georg Fischer. DN50

- Propiedad del archivo: CONSTRUNARIO
- Formato: FIEBDC-3/2012
- Programa: Construnario VersiĆ³n 3.51
- Fecha de los precios: 29/01/2024
- Divisa: EUR

**350760010** u Juego de juntas JRGUMAT, referencia 3507605010 de Georg Fischer. DN50
Material: AFM34
