# By-pass para desinfección térmica JRGUMAT, referencia 35089251 de Georg Fischer- 11/2

- Propiedad del archivo: CONSTRUNARIO
- Formato: FIEBDC-3/2012
- Programa: Construnario Versión 3.51
- Fecha de los precios: 29/01/2024
- Divisa: EUR

**350892511** u By-pass para desinfección térmica JRGUMAT, referencia 35089251 de Georg Fischer- 11/2
Material: bronce Compuesto por: pieza en T, válvula de tres vías con accionamiento de control, cable eléctrico, enchufe
