# Válvula mezcladora de derivación JRG, referencia 351114913 de Georg Fischer. DN 25/32

- Propiedad del archivo: CONSTRUNARIO
- Formato: FIEBDC-3/2012
- Programa: Construnario Versión 3.51
- Fecha de los precios: 29/01/2024
- Divisa: EUR

**351114913** u Válvula mezcladora de derivación JRG, referencia 351114913 de Georg Fischer. DN 25/32
Temperatura: máx. 65°C (a corto plazo 90°C) Material: bronce, acero inoxidable, POM, EPDM, plástico Conexión: rosca macho Compuesto por: derivación, cierre, adición de agua bruta ajustable fija, dispositivo antirretorno, pieza de conexión
