# Pieza de conexión en T JRG, referencia 351114912 de Georg Fischer. DN32

- Propiedad del archivo: CONSTRUNARIO
- Formato: FIEBDC-3/2012
- Programa: Construnario Versión 3.51
- Fecha de los precios: 29/01/2024
- Divisa: EUR

**351114912** u Pieza de conexión en T JRG, referencia 351114912 de Georg Fischer. DN32
Descripción: para la válvula mezcladora de derivación JRG Material: bronce, EPDM
