# Válvula mezcladora de derivación JRG, referencia 351114985 de Georg Fischer. DN: 40/50

- Propiedad del archivo: CONSTRUNARIO
- Formato: FIEBDC-3/2012
- Programa: Construnario Versión 3.51
- Fecha de los precios: 29/01/2024
- Divisa: EUR

**351114985** u Válvula mezcladora de derivación JRG, referencia 351114985 de Georg Fischer. DN: 40/50
Temperatura: máx. 65°C (a corto plazo 90°C) Material: bronce, acero inoxidable, POM, EPDM, plástico Conexión: rosca macho Compuesto por: Bypass, cierre, aditivo de agua bruta fijo ajustable y con control de volumen, dispositivo antirretorno, sin pieza de conexión
