# Transición JRGUMAT, referencia 350597601 de Georg Fischer. DN40

- Propiedad del archivo: CONSTRUNARIO
- Formato: FIEBDC-3/2012
- Programa: Construnario Versión 3.51
- Fecha de los precios: 29/01/2024
- Divisa: EUR

**350597901** u Transición JRGUMAT, referencia 350597601 de Georg Fischer. DN40
Material: bronce Transición JRGUMAT 3350 a 3403
