# Válvula de seguridad JRGARANT, referencia 350599481 de Georg Fischer. 1/2" 6 bar

- Propiedad del archivo: CONSTRUNARIO
- Formato: FIEBDC-3/2012
- Programa: Construnario Versión 3.51
- Fecha de los precios: 29/01/2024
- Divisa: EUR

**350599481** u Válvula de seguridad JRGARANT, referencia 350599481 de Georg Fischer. 1/2" 6 bar
Material: bronce Ajuste de fábrica: 600 kPa (6 bar) Conexión: rosca macho de entrada, rosca hembra de salida
