# Válvula de seguridad JRGARANT, referencia 350599946 de Georg Fischer. 1" 1-10bar

- Propiedad del archivo: CONSTRUNARIO
- Formato: FIEBDC-3/2012
- Programa: Construnario Versión 3.51
- Fecha de los precios: 29/01/2024
- Divisa: EUR

**350599946** u Válvula de seguridad JRGARANT, referencia 350599946 de Georg Fischer. 1" 1-10bar
Material: bronce Configuración de fábrica: disponible entre 100 - 1000 kPa (1 - 10 bar) Conexión: rosca macho de entrada, rosca hembra de salida
