# Recambio plástico parte superior JRGARANT, referencia 350599902 de Georg Fischer. Válvula M36

- Propiedad del archivo: CONSTRUNARIO
- Formato: FIEBDC-3/2012
- Programa: Construnario Versión 3.51
- Fecha de los precios: 29/01/2024
- Divisa: EUR

**350599902** u Recambio plástico parte superior JRGARANT, referencia 350599902 de Georg Fischer. Válvula M36
Descripción: a 1503, 5102, 5103, 5110, 5112 Material: plástico Configuración de fábrica: 600kPa (6bar)
