# Recambio latón parte superior JRGARANT, referencia 350599940 de Georg Fischer. Válvula 1"

- Propiedad del archivo: CONSTRUNARIO
- Formato: FIEBDC-3/2012
- Programa: Construnario Versión 3.51
- Fecha de los precios: 29/01/2024
- Divisa: EUR

**350599940** u Recambio latón parte superior JRGARANT, referencia 350599940 de Georg Fischer. Válvula 1"
Descripción: para 1025, 1028, 1630, 1631, 2190, 2191 Material: metal Ajuste de fábrica: 600 kPa (6 bar)
