# Conjunto de segurdiad JRG, referencia 351061185 de Georg Fischer. BR 1 DN32 6 bar

- Propiedad del archivo: CONSTRUNARIO
- Formato: FIEBDC-3/2012
- Programa: Construnario Versión 3.51
- Fecha de los precios: 29/01/2024
- Divisa: EUR

**351061185** u Conjunto de segurdiad JRG, referencia 351061185 de Georg Fischer. BR 1 DN32 6 bar
Temperature: max. 90°C Material: bronce, acero inoxidable, EPDM, plástico Factory setting: 600 kPa (6 bar) Conexión: Rosca Hembra Consisting of: non-return valve closable, safety valve
