# Set de cierre y seguridad LegioStop, referencia 351061182 de Georg Fischer. BR1 DN25

- Propiedad del archivo: CONSTRUNARIO
- Formato: FIEBDC-3/2012
- Programa: Construnario Versión 3.51
- Fecha de los precios: 29/01/2024
- Divisa: EUR

**351061182** u Set de cierre y seguridad LegioStop, referencia 351061182 de Georg Fischer. BR1 DN25
Temperatura: máx. 90°C Material: bronce, acero inoxidable, EPDM, plástico Ajuste de fábrica: 600 kPa (6 bar) Conexión: rosca macho Compuesto por: válvula de retención cerrable, válvula de seguridad
