# Grupo de seguridad JRG, referencia 350782380 de Georg Fischer. Bronce-cromado. 3/4" PN16

- Propiedad del archivo: CONSTRUNARIO
- Formato: FIEBDC-3/2012
- Programa: Construnario Versión 3.51
- Fecha de los precios: 29/01/2024
- Divisa: EUR

**350782380** u Grupo de seguridad JRG, referencia 350782380 de Georg Fischer. Bronce-cromado. 3/4" PN16
Temperatura: máx. 90°C Material: bronce, EPDM, plástico Ajuste de fábrica: 600 kPa (6 bar) Conexión: rosca macho Compuesto por: válvula de retención, válvula de seguridad, racores
