# Grupo de seguridad Junior, referencia 350712983 de Georg Fischer. 1/2" 6 bar

- Propiedad del archivo: CONSTRUNARIO
- Formato: FIEBDC-3/2012
- Programa: Construnario Versión 3.51
- Fecha de los precios: 29/01/2024
- Divisa: EUR

**350712983** u Grupo de seguridad Junior, referencia 350712983 de Georg Fischer. 1/2" 6 bar
Temperatura: máx. 90°C Material: bronce, acero inoxidable, EPDM, plástico Ajuste de fábrica: válvula reductora de presión 400 kPa (4 bar), válvula de seguridad 600 kPa (6 bar) Conexión: rosca macho Compuesto por: filtro grueso, válvula reductora de presión, válvula de seguridad, dispositivo antirretorno, racores, interruptor de tubería
