# Pieza de conexión JRGURED, referencia 350344701 de Georg Fischer. DN15

- Propiedad del archivo: CONSTRUNARIO
- Formato: FIEBDC-3/2012
- Programa: Construnario Versión 3.51
- Fecha de los precios: 29/01/2024
- Divisa: EUR

**350344701** u Pieza de conexión JRGURED, referencia 350344701 de Georg Fischer. DN15
Material: laton Conexión: rosca macho
