# Válvula reductora de presión JRGURED sin racores, referencia 350712701 de Georg Fischer, PN 25 - 4 bares, DN 40

- Propiedad del archivo: CONSTRUNARIO
- Formato: FIEBDC-3/2012
- Programa: Construnario Versión 3.51
- Fecha de los precios: 29/01/2024
- Divisa: EUR

**350712701** u Válvula reductora de presión JRGURED sin racores, referencia 350712701 de Georg Fischer, PN 25 - 4 bares, DN 40
Temperatura: máx. 30ºC Material: bronce, acero inoxidable, EPDM, plástico Ajuste de fábrica: 400 kPa (4 bar) Presión secundaria: 200 - 600 kPa (2 - 6 bar) Conexión: manómetro
