# Válvula reductora de presión JRGURED con racores, referencia 350734001 de Georg Fischer. PN 25, 2 bar PRV 1/2"

- Propiedad del archivo: CONSTRUNARIO
- Formato: FIEBDC-3/2012
- Programa: Construnario Versión 3.51
- Fecha de los precios: 29/01/2024
- Divisa: EUR

**350734001** u Válvula reductora de presión JRGURED con racores, referencia 350734001 de Georg Fischer. PN 25, 2 bar PRV 1/2"
Temperatura: máx. 70°C Material: bronce, acero inoxidable, EPDM, plástico Ajuste de fábrica: 200 kPa (2 bar) Presión secundaria: 50 - 200 kPa (0,5 - 2 bar) Conexión: manómetro
