# Válvula reductora de presión JRGURED con racores, referencia 350732801 de Georg Fischer. PN 25 - 6 bar. 1/2''

- Propiedad del archivo: CONSTRUNARIO
- Formato: FIEBDC-3/2012
- Programa: Construnario Versión 3.51
- Fecha de los precios: 29/01/2024
- Divisa: EUR

**350732801** u Válvula reductora de presión JRGURED con racores, referencia 350732801 de Georg Fischer. PN 25 - 6 bar. 1/2''
Temperatura: máx. 70°C Material: bronce, acero inoxidable, EPDM, plástico Ajuste de fábrica: 600 kPa (6 bar) Presión secundaria: 600 - 1000 kPa (6 - 10 bar) Conexión: manómetro
