# Set de pre-instalación JRGURED, referencia 350739016 de Georg Fischer, UP DN 20, PN 16. 3/4''

- Propiedad del archivo: CONSTRUNARIO
- Formato: FIEBDC-3/2012
- Programa: Construnario Versión 3.51
- Fecha de los precios: 29/01/2024
- Divisa: EUR

**350739016** u Set de pre-instalación JRGURED, referencia 350739016 de Georg Fischer, UP DN 20, PN 16. 3/4''
Temperatura: máx. 70°C (a corto plazo 90°C) Material: bronce, acero inoxidable, EPDM, plástico Conexión: Rosca Hembra
