# Válvula reductora de presión con uniones, referencia 350739001 de Georg Fischer. PN25 PRV 3/4" 3bar

- Propiedad del archivo: CONSTRUNARIO
- Formato: FIEBDC-3/2012
- Programa: Construnario Versión 3.51
- Fecha de los precios: 29/01/2024
- Divisa: EUR

**350739001** u Válvula reductora de presión con uniones, referencia 350739001 de Georg Fischer. PN25 PRV 3/4" 3bar
Temperatura: máx. 70°C (a corto plazo 90°C) Material: bronce, acero inoxidable, EPDM, plástico Configuración de fábrica: 300 kPa (3 bar), rango de ajuste 250 - 450 kPa (2,5 - 4,5 bar) Conexión: Rosca Hembra Compuesto por: filtro 1'000 µm
