# Unión RM para JRGURED 1130, referencia 355583001 de Georg Fischer. 1/2"

- Propiedad del archivo: CONSTRUNARIO
- Formato: FIEBDC-3/2012
- Programa: Construnario Versión 3.51
- Fecha de los precios: 29/01/2024
- Divisa: EUR

**355583001** u Unión RM para JRGURED 1130, referencia 355583001 de Georg Fischer. 1/2"
Descripción: hasta 1130, la versión larga se puede cortar a medida Material: latón Conexión: rosca macho
