# Filtro JRG CleanLine Combi con unidad de autolimpiado, PN 16 - 4 bar, referencia 350690840 de Georg Fischer. PRV DN25

- Propiedad del archivo: CONSTRUNARIO
- Formato: FIEBDC-3/2012
- Programa: Construnario Versión 3.51
- Fecha de los precios: 29/01/2024
- Divisa: EUR

**350690840** u Filtro JRG CleanLine Combi con unidad de autolimpiado, PN 16 - 4 bar, referencia 350690840 de Georg Fischer. PRV DN25
Temperatura: máx. 30ºC Material: bronce, acero inoxidable, EPDM, plástico Ajuste de fábrica: 400 kPa (4 bar) Presión secundaria: 200 - 600 kPa (2 - 6 bar) Conexión: rosca macho Compuesto por: válvula reductora de presión combinada, unidad de retrolavado automático, filtro fino de retrolavado
