# Filtro inclinado, PN 16, referencia 350871340 de Georg Fischer. DN40-11/2/250 µm

- Propiedad del archivo: CONSTRUNARIO
- Formato: FIEBDC-3/2012
- Programa: Construnario Versión 3.51
- Fecha de los precios: 29/01/2024
- Divisa: EUR

**350871340** u Filtro inclinado, PN 16, referencia 350871340 de Georg Fischer. DN40-11/2/250 µm
Descripción: Taladrado con bridas según SN EN 1092, brida suelta de PP-GF con inserto de acero Temperatura: máx. 100°C (agua, aire, aceite, etc.) Material: bronce, acero inoxidable, EPDM, plástico Conexión: brida
