# Filtro fino, referencia 350690002 de Georg Fischer. 5/4"/100µm PN16

- Propiedad del archivo: CONSTRUNARIO
- Formato: FIEBDC-3/2012
- Programa: Construnario Versión 3.51
- Fecha de los precios: 29/01/2024
- Divisa: EUR

**350690002** u Filtro fino, referencia 350690002 de Georg Fischer. 5/4"/100µm PN16
Temperatura: máx. 30ºC Material: bronce, EPDM, plástico Conexión: Rosca Hembra
