# Filtro fino JRG LegioStop bronce, referencia 350690210 de Georg Fischer. DN32

- Propiedad del archivo: CONSTRUNARIO
- Formato: FIEBDC-3/2012
- Programa: Construnario Versión 3.51
- Fecha de los precios: 29/01/2024
- Divisa: EUR

**350690210** u Filtro fino JRG LegioStop bronce, referencia 350690210 de Georg Fischer. DN32
Temperatura: máx. 30ºC Material: bronce, acero inoxidable, EPDM, plástico Conexión: rosca macho
