# Filtro con by-pass JRG LegioStop, referencia 350690203 de Georg Fischer. 11/2

- Propiedad del archivo: CONSTRUNARIO
- Formato: FIEBDC-3/2012
- Programa: Construnario Versión 3.51
- Fecha de los precios: 29/01/2024
- Divisa: EUR

**350690203** u Filtro con by-pass JRG LegioStop, referencia 350690203 de Georg Fischer. 11/2
Temperatura: máx. 30ºC Material: bronce, acero inoxidable, EPDM, plástico Conexión: Rosca Hembra
