# Filtro fino con by-pass JRG LegioStop, referencia 350690302 de Georg Fischer. PN 25. 5/4"/100µm

- Propiedad del archivo: CONSTRUNARIO
- Formato: FIEBDC-3/2012
- Programa: Construnario Versión 3.51
- Fecha de los precios: 29/01/2024
- Divisa: EUR

**350690302** u Filtro fino con by-pass JRG LegioStop, referencia 350690302 de Georg Fischer. PN 25. 5/4"/100µm
Temperatura: filtros 1838 máx. 30°C / 1839 máx. 70°C Material: bronce, acero inoxidable, EPDM, plástico Conexión: Rosca Hembra
