# Filtro inclinado JRG, referencia 355635564 de Georg Fischer. PN16. DN65

- Propiedad del archivo: CONSTRUNARIO
- Formato: FIEBDC-3/2012
- Programa: Construnario Versión 3.51
- Fecha de los precios: 29/01/2024
- Divisa: EUR

**355635564** u Filtro inclinado JRG, referencia 355635564 de Georg Fischer. PN16. DN65
Descripción: distancia de desmontaje filtro fino 2 x h1 Temperatura: máx. 90°C Material: fundición gris, acero inoxidable revestido de plástico Conexión: brida
