# Filtro JRG CleanLine, referencia 350690842 de Georg Fischer. DN25 PN16 automatic

- Propiedad del archivo: CONSTRUNARIO
- Formato: FIEBDC-3/2012
- Programa: Construnario Versión 3.51
- Fecha de los precios: 29/01/2024
- Divisa: EUR

**350690842** u Filtro JRG CleanLine, referencia 350690842 de Georg Fischer. DN25 PN16 automatic
Temperatura: máx. 30ºC Material: bronce, EPDM, plástico Conexión: rosca macho Compuesto por: unidad de retrolavado automático, filtro fino de retrolavado, sin racores
