# Filtro con retrolavado JRG, referencia 350691012 de Georg Fischer. DN40 PN16

- Propiedad del archivo: CONSTRUNARIO
- Formato: FIEBDC-3/2012
- Programa: Construnario Versión 3.51
- Fecha de los precios: 29/01/2024
- Divisa: EUR

**350691012** u Filtro con retrolavado JRG, referencia 350691012 de Georg Fischer. DN40 PN16
Temperatura: máx. 30ºC Material: bronce, latón, EPDM, plástico Conexión: rosca macho Compuesto por: filtro fino retrolavado, sin racores
