# Elemento del filtro JRG, referencia 350565901 de Georg Fischer. 335µm

- Propiedad del archivo: CONSTRUNARIO
- Formato: FIEBDC-3/2012
- Programa: Construnario Versión 3.51
- Fecha de los precios: 29/01/2024
- Divisa: EUR

**350565901** u Elemento del filtro JRG, referencia 350565901 de Georg Fischer. 335µm
Descripción: hasta 1800 Material: acero inoxidable
