# Copa de filtro de plástico, PN 16, referencia 350584101 de Georg Fischer

- Propiedad del archivo: CONSTRUNARIO
- Formato: FIEBDC-3/2012
- Programa: Construnario Versión 3.51
- Fecha de los precios: 29/01/2024
- Divisa: EUR

**350584101** u Copa de filtro de plástico, PN 16, referencia 350584101 de Georg Fischer
Descripción: hasta 1350, 1353, 1830, 1840 Material: plástico, EPDM
