# Copa de filtro de bronce, PN 25, referencia 355618202 de Georg Fischer

- Propiedad del archivo: CONSTRUNARIO
- Formato: FIEBDC-3/2012
- Programa: Construnario Versión 3.51
- Fecha de los precios: 29/01/2024
- Divisa: EUR

**355618202** u Copa de filtro de bronce, PN 25, referencia 355618202 de Georg Fischer
Descripción: hasta 1360, 1363, 1836, 1846 Material: bronce, EPDM, plástico
