# Válvula antirretorno JRG, referencia 350896247 de Georg Fischer. BR1 DN32 PN16

- Propiedad del archivo: CONSTRUNARIO
- Formato: FIEBDC-3/2012
- Programa: Construnario Versión 3.51
- Fecha de los precios: 29/01/2024
- Divisa: EUR

**350896247** u Válvula antirretorno JRG, referencia 350896247 de Georg Fischer. BR1 DN32 PN16
Temperatura: máx. 90°C Material: bronce, acero inoxidable, EPDM, plástico Presión de apertura: < 5 kPa (< 50 mbar) Conexión: rosca macho
