# Válvula de retención, referencia 355635560 de Georg Fischer. DN100 PN16

- Propiedad del archivo: CONSTRUNARIO
- Formato: FIEBDC-3/2012
- Programa: Construnario Versión 3.51
- Fecha de los precios: 29/01/2024
- Divisa: EUR

**355635561** u Válvula de retención, referencia 355635560 de Georg Fischer. DN100 PN16
Temperatura: máx. 65°C Material: fundición gris (revestimiento de polvo de poliamida), acero inoxidable, EPDM Conexión: brida
