# Válvula de retención a clapeta JRG, referencia 350275401 de Georg Fischer. 1/2"

- Propiedad del archivo: CONSTRUNARIO
- Formato: FIEBDC-3/2012
- Programa: Construnario Versión 3.51
- Fecha de los precios: 29/01/2024
- Divisa: EUR

**350275401** u Válvula de retención a clapeta JRG, referencia 350275401 de Georg Fischer. 1/2"
Descripción: para circulación con gravedad Temperatura: máx. 90°C Material: bronce, laton Conexión: rosca macho
