# Manómetro para válvula, PN16, referencia 350260504 de Georg Fischer. 1/4"

- Propiedad del archivo: CONSTRUNARIO
- Formato: FIEBDC-3/2012
- Programa: Construnario Versión 3.51
- Fecha de los precios: 29/01/2024
- Divisa: EUR

**350260504** u Manómetro para válvula, PN16, referencia 350260504 de Georg Fischer. 1/4"
Descripción: hasta 1300-1333 (1/2+3/4) / 1353-1363 (1/2+3/4) Temperatura: máx. 100°C Material: latón
